# Muster-Leistungsbeschreibung
Leistungsbeschreibung (GAEB 90, DA81)
Währung: EUR

## W4-E - Abdichtung zweischaliges Mauerwer
Datum: 12.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

- Bodenfeuchte und nicht drückendes Wasser (W1-E),
- von außen drückendes Wasser (W2-E),
- nicht drückendes Wasser auf erdüberschütteten
Decken (W3-E),
- gegen Spritzwasser am Wandsockel
und Kapillarwasser in und unter erdberührten
Wänden (W4-E)

Im Bereich der Bauwerksabdichtung ist eine
Weiterentwicklung der Abdichtungsstoffe und der
Ausführungstechniken festzustellen, dem die
Normung der Bauweisen nur verzögert folgt. Gemäß
der Vergabe- und Vertragsordnung für Bauleistungen
(VOB) Teil C: Allgemeine Technische
Vertragsbedingungen für Bauleistungen (ATV) -
Abdichtungsarbeiten können nach Punkt 0.3
Einzelangaben bei Abweichungen von den ATV
geregelt werden. Abweichungen von Produkten und
Anwendung sind eindeutig und im Einzelnen
in der Leistungsbeschreibung aufzuführen.

*Hinweis*
Hinweise MDS/FPD gemäß DIN 18533
(1K-FPD)

Remmers MB 1K rapid erfüllt die Anforderungen an
rissüberbrückende, mineralische Dichtungsschlämmen
(MDS) und flexible, polymermodifizierte
Dickbeschichtungen (FPD) gemäß den Prüfgrundsätzen
(PG-MDS/FPD).
Die allgemein bauaufsichtlichen Prüfzeugnisse (AbP)
liegen vor.

Die Anwendung erfolgt nach Angaben des
Technischen Merkblatts / Herstellerangaben,
bzw. den Angaben im AbP.

Bei Anwendung nach DIN 18533:
Remmers MB 1K rapid ist als Abdichtung für die
Wassereinwirkungsklassen
W1-E Bodenfeuchte und nicht drückendes Wasser bei
Bodenplatten und erdberührten Wänden auf
Betonuntergründen
und
W4-E Spritzwasser und Bodenfeuchte am Wandsockel
sowie Kapillarwasser in und unter Wänden
gemäß DIN 18533 normkonform einsetzbar.

Remmers MB 1K rapid ist als Abdichtung für die
Wassereinwirkungsklassen
W1-E Bodenfeuchte und nicht drückendes Wasser bei
Bodenplatten und erdberührten Wänden auf Mauerwerk,
W2.1-E von außen drückendes Wasser, sowie
W3-E nicht drückendes Wasser auf erdüberschütteten
Deckenflächen
gemäß VOB Vergabe- und Vertragsordnung für
Bauleistungen- Teil C: Allgemeine Technische
Vertragsbedingungen für Bauleistungen (ATV) ?
DIN 18336 ?Abdichtungsarbeiten? gesondert zu
vereinbaren.

### Titel 00002 Abdichtung in und unter Wänden (Hintermauerwerk)

**00002.0001 Abzudichtende Flächen reinigen**
Reinigen der abzudichtenden,
mineralischen Flächen.
Zementleim, Staub, Mörtelreste und Grate
sind durch einen mechanischen Abtrag
wie schleifen, strahlen oder fräsen zu entfernen.
Es ist ein staubfreier und tragfähiger
Untergrund herzustellen.
Einheit: m2

**00002.0002 Fehlstellen > 5 mm mit schnellabbindenden Mörtel verschließen**
*** Bedarfsposition ohne GB
Offene Fugen sowie Fehlstellen,
Mörteltaschen oder Ausbrüche > 5 mm
mit dem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

**00002.0003 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00002.0004 Kratzspachtelung / Kontaktschicht mit 1K-FPD**
Herstellen einer Kontaktschicht und schließen von
Poren und Fehlstellen < 5 mm
durch Auftrag einer Kratzspachtelung aus einer
einkomponentigen, flexiblen, polymermodifizierten
Dickbeschichtung (FPD).

Gewähltes Produkt:
Remmers MB 1K rapid oder gleichwertig

Produkteigenschaften:
Gebrauchsfertig
Schnelle, vernetzt unterstützte Durchtrocknung
Bei Bedarf extrem schnell aktivierbar für in Sekunden
regenfeste Oberfläche
Schnelle Verbundhaftung,
auch auf nicht mineralischen Untergründen
Sehr emissionsarm (GEV-EMICODE EC 1) Plus
Hochflexibel, dehnfähig und rissüberbrückend
Druckwasserdicht
Überstreich- und überputzbar
Schlämm-, streich-, spachtel- und spritzfähig
Frost-Tausalzbeständig

Produktkenndaten:
Basis Polymerbindemittel, Additive, Spezial-Füllstoffe
Rissüberbrückung ? 3 mm (bei ? 3 mm
Trockenschichtdicke)
Schichtdicke 1,3 mm Nassschichtdicke
ergibt ca. 1 mm Trockenschichtdicke
Schlitzdruckprüfungen Erfüllt, auch ohne
Verstärkungseinlage
Durchtrocknungszeit Ca. 8 h bei 2,5 mm Stärke
(20 °C/65 % rel. Feuchte)
Belegreife Nach ca. 72 h nach Auftrag der letzten
Schicht
Konsistenz Pastös
Dichte Ca. 1,05 kg/dm³

Verbrauch:
Abhängig vom Untergrund,
ca. 0,5 kg/m² Remmers MB 1K rapid <0851>
Einheit: m2

**00002.0005 Aufgehendes Mauerwerk aufmauern**
Aufgehendes Mauerwerk nach
ausreichender Trocknung der Abdichtung
aufmauern.
Einheit: m2

### Titel 00003 Sockelabdichtung (W4-E)

**00003.0001 Kanten und Außenecken brechen**
Kanten und Außenecken mit geeignetem
Gerät ca.10 mm breit anfasen / brechen,
Grate entfernen.
Einheit: lfm

**00003.0002 Abzudichtende Flächen reinigen**
Reinigen der abzudichtenden,
mineralischen Flächen.
Zementleim, Staub, Mörtelreste und Grate
sind durch einen mechanischen Abtrag
wie schleifen, strahlen oder fräsen zu entfernen.
Es ist ein staubfreier und tragfähiger
Untergrund herzustellen.
Einheit: m2

**00003.0003 Fehlstellen > 5 mm mit schnellabbindenden Mörtel verschließen**
*** Bedarfsposition ohne GB
Offene Fugen sowie Fehlstellen,
Mörteltaschen oder Ausbrüche > 5 mm
mit dem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

**00003.0004 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00003.0005 Mineralische Dichtungskehle, schnellabbindend (WP DKS rapid (basic) )**
*** Grundposition ZZ 001.0
Dichtungskehle am Boden-Wandanschluß und
in allen Innenecken mit einer Schenkellänge
von ca. 5 cm aus einem mineralischen,
schnell abbindenden, wasserdichten Mörtel
herstellen.

Gewähltes Produkt:
Remmers WP DKS rapid (basic) oder gleichwertig

Produkteigenschaften:
Spannungsarm und rissfrei erhärtend
Sehr gute Haftung zum Untergrund
Schnell abbindend
Hoher Sulfatwiderstand und niedrig wirksamer
Alkaligehalt (SR/NA)

Produktkenndaten:
Schichtdicke Einlagig < 50 mm
Wasseranspruch 10 - 14 % entspricht 2,5 - 3,5 l/25 kg
Wasseraufnahmekoeffizient w24 < 0,1 kg/ (m h )
Druckfestigkeit 24 h: > 15 N/mm²
28 d: ca. 30 N/mm²
Erstarrungsbeginn (20 °C) Nach ca. 15 Minuten
Erstarrungsende (20 °C) Nach ca. 20 Minuten
Frischmörtelrohdichte Ca. 1,9 kg/l
Haftzugfestigkeit Gespachtelt: > 2 N/mm²
Geschlämmt: > 1,5 N/mm²
Konsistenz Steif-plastisch bis spachtelfähig

Verbrauch:
Ca. 1,7 kg/m als Dichtungskehle
Remmers WP DKS rapid (basic) <0423>
Einheit: m

**00003.0006 Wand-Sohlenanschluß, Innenecken undFugen / Übergänge mit Fugenband und MDS**
*** Wahlposition ZZ 001.1
Wand-Sohlenanschluß, Innenecken und
Fugen / Übergänge zu
nichtmineralischen Bauteilen
mit einem hochwertigen, vliesbeschichteten
Premium-Dichtband auf NBR Kautschuk
Basis und einer rissüberbrückenden
mineralischen Dichtungsschlämme (MDS),
überarbeiten.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Gewähltes Produkt:
Remmers Tape VF oder gleichwertig

Produkteigenschaften:
Hochflexibel
Hohes Dehn- und Rückstellvermögen
Spezielle Vliesbeschichtung

Produktkenndaten:
Temperaturbeständigkeit -20 °C bis +90 °C
Dicke 0,65 mm
sd-Wert 5 m
Wasserundurchlässigkeit Ca. 3,0 bar
Farbe: Blau

Verbrauch:
Ca. 1 m/m
Remmers Tape VF 120 <5071>
Ca. 1 m/m
Remmers Tape VF 250 <4805>
Ca. 1 St./Innenecke
Remmers Tape VF 100 IC <5074>
Ca. 1 St./Außenecke
Remmers Tape VF 75 EC <5073>
Nach Bedarf:
Remmers MB 2K <3014>
Einheit: m

**00003.0007 Kratzspachtelung / Kontaktschicht mit 1K-FPD**
Herstellen einer Kontaktschicht und schließen von
Poren und Fehlstellen < 5 mm
durch Auftrag einer Kratzspachtelung aus einer
einkomponentigen, flexiblen, polymermodifizierten
Dickbeschichtung (FPD).

Gewähltes Produkt:
Remmers MB 1K rapid oder gleichwertig

Produkteigenschaften:
Gebrauchsfertig
Schnelle, vernetzt unterstützte Durchtrocknung
Bei Bedarf extrem schnell aktivierbar für in Sekunden
regenfeste Oberfläche
Schnelle Verbundhaftung,
auch auf nicht mineralischen Untergründen
Sehr emissionsarm (GEV-EMICODE EC 1) Plus
Hochflexibel, dehnfähig und rissüberbrückend
Druckwasserdicht
Überstreich- und überputzbar
Schlämm-, streich-, spachtel- und spritzfähig
Frost-Tausalzbeständig

Produktkenndaten:
Basis Polymerbindemittel, Additive, Spezial-Füllstoffe
Rissüberbrückung ? 3 mm (bei ? 3 mm
Trockenschichtdicke)
Schichtdicke 1,3 mm Nassschichtdicke
ergibt ca. 1 mm Trockenschichtdicke
Schlitzdruckprüfungen Erfüllt, auch ohne
Verstärkungseinlage
Durchtrocknungszeit Ca. 8 h bei 2,5 mm Stärke
(20 °C/65 % rel. Feuchte)
Belegreife Nach ca. 72 h nach Auftrag der letzten
Schicht
Konsistenz Pastös
Dichte Ca. 1,05 kg/dm³

Verbrauch:
Abhängig vom Untergrund,
ca. 0,5 kg/m² Remmers MB 1K rapid <0851>
Einheit: m2

**00003.0008 Perimeterdämmung mit rissüberbrückender MDS verkleben**
Dämmung aus extrudiertem
Polystyrol-Hartschaum d=____ mm nach
vollständiger Durchtrocknung der
Abdichtung mit einer rissüberbrückenden,
mineralischen Dichtungsschlämme
(MDS, geprüft nach PG-MDS/FPD und PG-FBB Teil 1)
vollflächig verkleben.

Die Vorgaben der allgemein gültigen Regelwerke zur
Bauwerksabdichtung, sowie die Verarbeitungshinweise und
Vorgaben des Dämmstoffherstellers im bauaufsichtlichen
Verwendbarkeitsnachweis sind zu beachten.

Gewähltes Produkt:
Remmers MB 2K oder gleichwertig

Produkteigenschaften:
Schnelle Durchtrocknung und Vernetzung
Lösemittelfrei
Hohe Haftzugfestigkeit
Sehr gute Haftung auch auf nicht mineralischen
Untergründen
(z. B. Kunststoffe, Metalle, etc.)
Früh belegbar (= 4h)
UV-beständig
Frost-Tausalzbeständig

Produktkenndaten:
Rissüberbrückung > 3 mm
Wasserdampfdiffusionswiderstand µ = 1755
Wasserundurchlässigkeit Geprüft bis 8 m Wassersäule
Basis Polymerbindemittel, Zement, Additive,
SpezialFüllstoffe
Brandverhalten Klasse E (DIN EN 13501-1)

Verbrauch:
Abhängig von der Ebenflächigkeit des Untergrunds,
Plattendicke und Auftragsverfahren.
Ca. 3,5 - 4,5 kg/m²  Remmers MB 2K <3014>
Einheit: m2

**00003.0009 Vormauerschale aufmauern**
Aufgehende Vormauerschale nach
ausreichender Trocknung der Abdichtung
aufmauern.
Einheit: m2

**00003.0010 Drän- und Anfüllschutzbahn anbauen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
4 Stk./m Remmers DS Protect Clip <0818>
0,5 Stk./m Remmers DS Protect AL <0819>
Einheit: m2

**00003.0011 Arbeitsraum verfüllen**
Arbeitsgraben nach Abschluss der Abdichtungsarbeiten mit geeignetem Verfüllgut verfüllen und
lagenweise verdichten.

Tiefe ____ m
Breite ____ m
Einheit: m2
